# RBK Modulbau
Angebotsaufforderung (GAEB 90, DA83)
DV-Nummer: BB201508
Währung: EUR

## Erweiterung der Notaufnahme - Medizinisc
Datum: 15.12.25

### Bereich 01 Vorbemerkungen

*Hinweis*
Inhaltsverzeichnis
1. Beschreibung der Aufgabenstellung
2. Bauherr, Bauherrenvertreter
3. Angaben zur Baustelle, Regelarbeitszeit, SiGeKo,
Termine
4. Verzeichnis der beigefügten Unterlagen
(Planbeilagen)
5. Angaben zu Plänen und Revisionsunterlagen
6. Baustelleneinrichtung
7. Sonstiges

1. Beschreibung der Aufgabenstellung
Robert Bosch Krankenhaus
Gebäude AHS Bauteil B  EG
Umbau/Erweiterung Notaufnahmezentrum (NAZ)
Erdgeschoss (Ebene 0)

2. Bauherr

2.1 Bauherr
Robert Bosch Krankenhaus GmbH
Auerbachstraße 110
70376 Stuttgart
Telefon 0711  811-0

2.2 Projektkoordinator
Robert Bosch Krankenhaus
Herr Georg Schilling
Auerbachstraße 110
70376 Stuttgart
Mobil +49 152 595 39179
E-Mail.: georg.schilling@rbk.de

2.3 Planungsteam - Architekten und Fachplaner

Planung, Ausführungsplanung und Objektüberwachung
Arcass Planungsgesellschaft mbH
Urbanstraße 1
70182 Stuttgart
Tel.: 0711/238 57 - 19
Fax.: 0711/23857 - 50
E-Mail.: rbk-naz@arcass.de

Objektüberwachung
Ernst2 Architekten AG Stuttgart
Martin-Luther-Straße 40
70372 Stuttgart
Tel.: 0711 520896 0
Fax.: 0711 520896 20
E-Mail.: info@ernst2-architekten.de

Tragwerkplanung
IGR Ingenieure GmbH
Beratende Ingenieure
Herr Palmer
Rosenbergstraße 50/1
70176 Stuttgart
Telefon: 0711 656 60 79-19
E-Mail: g.palmer@igr-ing.de

Sanitär-, Mechanik und MSR-Technik
Pfähler + Rühl
Ing.-Büro für technische Gebäudeausrüstung GmbH
Herr Alexander Heinrich
Neuwiesen 1
74251 Lehrensteinsfeld
Tel.: 07134 13840-327
E-Mail.: rbk@pr-tga.de

Medizinplanung
Planungsgruppe M + M AG
Herr Mhamed Jlassi
Hanns-Klemm-Str. 1
71034 Böblingen
Tel.: 07031 646-292
Fax.:07031 646-11
E-Mail.: RBK-F-MED@PGMM.com

Elektroplanung
IGW Ingenieure
Herr Nico Schlenker
Benzstraße 33
71083 Herrenberg
Tel.: 07032/925-0
Fax.: 07032/925190
E-Mail.: n.schlenker@igw-ingenieure.com

Brandschutz
HALFKANN + KIRCHNER PartGmbh
Beratende Ingenieure für Brandschutz
Friedrichstraße 10
70174 Stuttgart
Tel.: 0711 577 355-0
Fax.: 0711 577 355-90
E-Mail.: Stuttgart@hk-brandschutz.de

SiGeKo
Mr. Sicher GmbH & Co.KG
Robert-Bosch-Straße 2 - 4
72525 Münsingen
Tel.: +49 (0)7381 93269-0
Fax: +49 (0) 7381 93269-20
E-Mail: Kontakt@MrSICHER.de

3. Angaben zur Baustelle, Regelarbeitszeit, SiGeKo,
Termine

3.1 Standort
Robert-Bosch-Krankenhaus
Stuttgart
Auerbachstraße 110
70376 Stuttgart

3.2 Baubeschreibung
Das Robert-Bosch-Krankenhaus wurde ca. 1972 in Betrieb
genommen und in regelmäßigen Zeitabschnitten an neue
medizinische und betriebliche
Anforderungen angepasst.
Der Funktionsbereich Zentrale Notaufnahme wurde
2007erstellt.

3.2.1 Das Baufeld befindet sich im Gebäude AHS Bauteil
B EG (Ebene 0).
Die Zentrale Notaufnahme ist während des Umbau
uneingeschränkt in Betrieb (24 Std.).
Der Umbau wird unterteilt in mehreren Umbauabschnitten,
weiteres siehe Ziffer 3.6

3.2.2 Tragwerk Bestand
Betonskelettbau mit Unterzügen und
Betonmassivplattendecke Deckenstärke 30 cm.
Treppenhauswände und Ausfachungen Stahlbeton
Geschosshöhe:
OK RFB  -0,55 m
OK Betondecke über EG + 3,725 m
Decke über EG, Deckenstärke 30 cm

3.2.3 Raumbildender Ausbau
Gipskartonständerwände auf RFB bzw. Verbundestrich
Bodenkonstruktion - Zementverbundestrich ca. 40 - 100
mm
Oberbelag PVC
Unterdecken  Gipskarton, Mineralfaser und Blech als
Hei-/Kühldecke
Türen  Stahlblechzargen, Holztürblätter gestrichen
Flurtüren Stahl/Glaselemente in unterschiedlichen
Abmessungen T 0

3.2.4 Arbeiten außerhalb dem Baufeld ZNA
Für Umschluss, Rückbau und Neumontage von
Installationen müssen Wände und Decken punktuell in
Fluren und anderen Funktionsbereichen geöffnet werden.
Dabei darf der allgemeine Krankenhausbetrieb nicht
wesentlich eingeschränkt werden. Unvermeidliche
Einschränkungen sind rechtzeitig mit dem AG
abzustimmen.

Im 1. UG finden lediglich Maßnahmen der haustechnischen
Gewerke statt.

Eine Abstimmung mit der Objektüberwachung hat ca. 5
Arbeitstage vor Ausführung zu erfolgen, weiteres siehe
Ziffer 3.3.3 Krankenhausbetrieb.

3.3 Arbeitszeit, Lärm, Krankenhausbetrieb, SiGeKo
3.3.1 Regelarbeitszeit
Die Arbeiten finden während laufendem
Krankenhausbetrieb statt.
Der AN ist verpflichtet darauf Rücksicht zu nehmen.

Regelarbeitszeit, Montag bis Freitag:
07:00 bis 18:00 Uhr
Patientennahe Bereiche:
08:00 bis 12:00 und 14:00 bis 18:00 Uhr
Materialtransporte im Gebäude über öffentliche
Krankenhausbereiche:
18:00 bis 20:00 Uhr.

Alle lärmintensiven Arbeiten, sowie Arbeiten außerhalb
der Regelarbeitszeit sind nur nach vorheriger
Abstimmung und Genehmigung durch die OÜ möglich.
Die Vorlaufzeit für die Genehmigung beträgt 5
Arbeitstage.
Arbeiten innerhalb der Regelarbeitszeit sind mit den
Einheitspreisen (einschl. ihrer Nachträge) vergütet.
Arbeiten außerhalb dieser Zeiten sowie an Sonn- und
Feiertagen sind nur in Ausnahmefällen und nach
Genehmigung durch den AG möglich.
Etwaige behördliche Freigaben sind im Vorfeld
einzuholen.

3.3.2 Baustellenbesprechung
Der AN hat zu den Baustellenbesprechungen, die der AG
regelmäßig durchführt, einen geeigneten
bevollmächtigten Vertreter zu entsenden, der der
deutschen Sprache mächtig ist. Die Besprechung findet
wöchentlich an einem von der OÜ bestimmten Wochentag
statt und ist mit den Einheitspreisen und Nachträgen
abgegolten.

3.3.3 Krankenhausbetrieb
Alle Arbeiten erfolgen unter Betriebsbedingungen des
Krankenhauses. Bei der Ausführung ist vorrangig auf den
Krankenhausbetrieb, der nur in Ausnahme und dann in
Absprache mit dem AG unterbrochen werden darf,
Rücksicht zu nehmen. Dem AN obliegt deshalb eine
ständige erhöhte Sorgfaltspflicht, die sich auch auf
die Auswahl seiner Mitarbeiter bezieht.
Auf Grund der räumlichen Enge kann es gelegentlich zu
Behinderungen zwischen den einzelnen AN beim
Materialtransport und bei der Montage kommen.

3.3.4 Hinweis SiGeKo
Für das Bauvorhaben wird ein SiGe-Plan gemäß
Baustellenverordnung erstellt.
Der AN hat die bei ihm Beschäftigten, von ihm
Beauftragten und seine sonstigen Erfüllungsgehilfen auf
der Baustelle auf diesen Plan und seine
Fortschreibungen hinzuweisen, sowie über alle Inhalte
und deren Konsequenzen umfassend zu unterrichten.
Alle auf der Baustelle Tätigen haben die Kenntnisnahme
des SiGe-Planes durch Unterschrift zu bestätigen. Die
Unterschriften sind dem SiGe-Koordinator unaufgefordert
vorzulegen.

Für die Umsetzung des SiGe-Plans auf der Baustelle und
für die Koordination und Durchsetzung der
erforderlichen Sicherheits- und
Gesundheitsschutzmaßnahmen wird ein SiGe-Koordinator
bestellt.
Seinen Anweisungen im Rahmen seines Auftrages ist Folge
zu leisten.
Der AN ist verpflichtet, dem SiGe-Koordinator alle für
die Durchführung seiner Aufgaben erforderlichen Angaben
zu machen, insbesondere über die Zahl der vom AN
eingesetzten Arbeitnehmer, Subunternehmer, Unternehmen
ohne Beschäftigte, Anzahl und Art der eingesetzten
Maschinen, sowie über Beginn und Dauer der
auszuführenden Arbeiten.
Auf Anforderung ist eine vollständige
Firmenselbstauskunft vorzulegen. Diese Selbstauskunft
ist bei jeder Änderung zu aktualisieren.

Auch ohne Hinweis des SiGe-Koordinators ist der AN
dafür verantwortlich, dass alle seine
Erfüllungsgehilfen auf der Baustelle die
Unfallverhütungsvorschriften der Berufsgenossenschaften
und alle sonstigen Sicherheitsvorschriften kennen und
einhalten.
Persönliche Schutzausrüstungen sind allen Beschäftigten
im vorgeschriebenen und erforderlichen Umfang kostenlos
vom AN zur Verfügung zu stellen.
Bei Arbeiten mit gesundheitsgefährdenden Stoffen sind
die zutreffenden technischen Regeln Gefahrstoffe
einzuhalten.
Die Sicherheitsdatenblätter der verwendeten Stoffe sind
an der Baustelle vorzuhalten. Die Arbeiten sind von
einer fachkundigen Person zu leiten, die während der
gesamten Zeit der Durchführung von gefährlichen
Arbeiten auf der Baustelle anwesend sein muss.
Alle Gerüste, Leitern, Absturzsicherungen und
Hebezeuge, die vom AN oder seinen Erfüllungsgehilfen
eingesetzt oder mitgenutzt werden sind vom AN
verantwortlich zu prüfen.
Mängel sind unverzüglich der örtlichen Bauleitung zu
melden.
Ist Gefahr im Verzug, so sind auch ohne Anweisung die
erforderlichen Sicherungsmaßnahmen durchzuführen.
Besondere Vorsichtsmaßnahmen sind zu ergreifen, wenn
Beschäftigte explosionsgefährlichen, hochentzündlichen,
krebserzeugenden, erbgutverändernden,
fortpflanzungsgefährdenden, giftigen oder
krankheitserregenden Stoffen oder Zubereitungen
ausgesetzt sind.

3.4 Lagerhaltung
Es besteht die Möglichkeit Lagerflächen in
Nachbarschaft zu dem Umbaubereich bereitzustellen.
Der AN muss bei seiner Lagerhaltung und
Materialbeschaffung jedoch davon ausgehen, dass
Material entsprechend dem täglichen Verbrauch
angeliefert wird oder nur im direkten Baustellenbereich
EG / UG zur sofortigen Verwendung gelagert werden kann.
In Absprache mit dem AG werden im geringen Umfang
Flächen für Werkstattcontainer an anderer Stelle auf
dem Grundstück zur Verfügung gestellt (siehe
beiliegender Baustelleneinrichtungsplan).
Es ist dabei eine Entfernung zum Baufeld bis zu 200 m
anzunehmen.

3.5 Baustellenerschließung der unterschiedlichen
Bauabschnitte
Der Ausschreibung liegen entsprechende Übersichtspläne
bei.

3.5.1 Materialtransport und Ver- und Entsorgung EG
Anfahrt über die Wendeschleife an der Klinikvorfahrt,
siehe Lageplan.

3.5.2 Personenzugang
EG ebenerdig über vorgegebene Zugänge
Die Zugänge werden um 19:00 Uhr durch das RBK
geschlossen.
Danach ist ein Zugang zur Baustelle nur über die vom
RBK definierten Zugänge möglich.

3.5.3 Das Be- und Abladen sowie der Transport zur
Verwendungsstelle ist Sache des AN, bauseitig wird kein
Personal oder Hilfsmittel zur Verfügung gestellt.
Anlieferung entsprechend Ziffer 3.5.1, 3.5.2, 3.5.4.
Bei Verwendung öffentlicher Krankenhausflure hat der
Krankenhausbetrieb oberste Priorität, die Transporte
sind mit der OÜ abzustimmen.

3.5.4 Um Überschneidungen zwischen Krankenhausbetrieb
und Ver- und Entsorgung zu reduzieren sind alle Ver-
und Entsorgungstransporte außerhalb der Betriebszeiten
des Krankenhauses (Regelzeit 8:00 bis 17:00 Uhr)
auszuführen. Ein Materialtransport zwischen 8:00 Uhr
und 17:00 Uhr ist nur in Ausnahme und in Absprache mit
der Objektüberwachung und dem AG gestattet.

3.5.5 Transportweglänge im Gebäude (mittlere Weglänge)
EG ca. 50 m

3.6 Baustellenorganisation
3.6.1 Bauabschnitte
Die Gesamtmaßnahme im EG wird in mehrere Bauabschnitte
(2 Stk) unterteilt.
Aus den beiliegenden Ablaufplänen sowie dem
Bauzeitenplan sind die Ausführungslängen der
Bauabschnitte und Überschneidungen zu ersehen.
Mehraufwändungen für die terminliche Abfolge und
mehrmaliges Einrichten ist in die Einheitspreise
einzukalkulieren.

3.6.2 Brandschutz
In Flucht- und Rettungswegen dürfen keine Materialien
gelagert werden oder durch gelagertes Baumaterial in
ihrer Funktion beeinträchtigt werden.

3.6.3 Sauberhaltung Straßen und Wege
Vom AN benutzte Straßen und seine Baustellenbereiche
sind laufend sauber zu halten. Schmutz und Unrat sind
unverzüglich zu entfernen, die Reinigung muss feucht
geschehen.

3.6.4 Müllentsorgung
Der AN hat seine Verpackungs- und allgemeine Abfälle
täglich selbst zu entsorgen.

3.6.5 Genehmigungspflichtige Arbeiten
Schweiß-, Trenn-, Flex-, Löt-, Schweißarbeiten, sowie
offene Flammen und die Verwendung gefährlicher,
entzündlicher und explosiver Stoffe müssen mit einem
Formblatt des AG dem technischen Dienst (RBK und OÜ)
gemeldet und von diesem ausdrücklich genehmigt werden.
In der Regel dürfen solche Arbeiten nur zwischen 8.00
und 15.00 Uhr ausgeführt werden.

3.6.6
Generell sind die gesetzlichen Anforderungen,
Richtlinien, Merkblätter und Hinweise zu beachten.
Dies gilt auch für das Regelwerk der Stadt Stuttgart
mit seinem Amt für Umweltschutz.
Der Einsatz von Maschinen, Kompressoren mit
Verbrennungsmotoren ist nicht gestattet.

3.6.6.1 Lärm- und Immissionsbekämpfung,
Erschütterungsschutz.
Der AN wird verpflichtet nur lärmgeschützte
Baumaschinen und Geräte (nach den neusten Normen und
Vorschriften) einzusetzen. Sofern kurzzeitig
auftretende Geräuschspitzen unvermeidbar sind hat dies
der AN rechtzeitig mindestens 3 Arbeitstage vor Beginn
der entsprechenden Arbeiten der OÜ mitzuteilen und
genehmigen zu lassen.
Bei einer Überschreitung der Richtwerte ist mit
Beschränkung der Arbeitszeiten zu rechnen.
Erschütterungen dürfen nicht zu Beeinträchtigungen des
Krankenhausbetriebes führen.
Sind Erschütterungen unvermeidbar ist mit dem AG/OÜ der
Ausführungszeitraum mit einer Vorlaufzeit von 3
Arbeitstagen abzustimmen.

3.6.6.2 Staub- (Schmutz) und Geruchsbekämpfung (Abgase
und Ruß-Emissionen).
Die von den Baustellen, deren Einrichtungen und dem
Baustellenverkehr ausgehenden Immissionen sind
permanent auf ein Minimum zu beschränkten. Wegen im
Krankenhausbetrieb gegebener besonderer Anforderungen
an die Hygiene und Luftqualität ist eine enge
Zusammenarbeit zwischen Bauleitung, AN und
Hygieneschutzbeauftragten (RBK) erforderlich. Es sind
geeignete Maßnahmen zu treffen, damit keine Staub- und
Geruchsbelästigungen entstehen.

3.7 Ausführungstermine übergeordnet
gem. Terminplan Anlage

4 Verzeichnis der beigefügten Unterlagen

gem. Plananlagenverzeichnis

5. Angaben zu Plänen und Revisionsunterlagen
Vergütung, siehe Positionsbeschreibung

5.1 Ausführungspläne Architekt und Fachplaner
Die für die Ausführung erforderlichen Pläne der
Architekten und Fachplaner müssen vom AN vom Planserver
RBK Krankenhaus geladen und auf eigene Kosten gedruckt
werden.

5.2 Prüfung der Ausführungsunterlagen
Der AN ist verpflichtet, sämtliche
Ausführungsunterlagen in der Örtlichkeit zu überprüfen.
Unstimmigkeiten hinsichtlich der Maßeintragungen sind
dem AG unverzüglich zu melden.

5.3 Ausführungspläne/ Montagepläne AN
Ausführungsfristen siehe VHB Besondere
Vertragsbedingungen, Ziffer 1
und Vorbemerkungen Ziffer 3.7.

Vorlage:
Bei Montageplänen ist die Gesamtleistung
zusammenfassend zur Freigabe vorzulegen.
Den Architekten/ Fachingenieuren sind die nach Vertrag
geforderten Unterlagen zweifach zur Freigabe
vorzulegen:
Vom AG geforderte Unterlagen wie
- Prüf- und Testberichte,
- Gütenachweise (z.B. von Alternativ-Produkten) sind 12
Werktage vor Ausführung zur Freigabe zur Verfügung zu
stellen.

5.4 Revisionsunterlagen Hochbau
Nach Vertrag geforderte Nachweise, Berechnungen und
Revisionsunterlagen sind wie folgt zu liefern:
5.4.1 Revisionsunterlagen in Papierform
Der AN hat dem AG folgende Unterlagen jeweils 2-fach zu
übergeben:
- Datenträger mit AutoCad (dwg)-Dateien
- Papierpläne des letzten/ endgültigen
Ausführungsstandes in Originalgröße
5.4.2 Revisionspläne  digital
Sämtliche nach Vertrag geforderte Revisionspläne sind
digital zu erstellen und dem AG zu übergeben. Der AN
muss alle Pläne und Unterlagen gemäß
Anforderungsvorgabe AG beschriften.

5.5 Revisionsunterlagen
5.5.1 Revisionsunterlagen in Papierform
Prüfung der Dokumentation vor digitaler Übergabe durch
OÜ/Fachplaner.
Die Dokumentation, Bestands- und Revisionsunterlagen
sind wie folgt zu liefern:
Zu den Leistungen des AN zählen die Lieferung der
Dokumentation, der Revisionsunterlagen und der
Betriebsbeschreibungen sowie die Zusammenstellung der
Unterlagen entsprechend den Vorgaben des AG.
Die Unterlagen sind nach Themen und Gewerke zu teilen
und mit Inhalts- und Planverzeichnis auszustatten und
in Ordner mit beschrifteten Rückenschildern nach
Anlagenabschnitten geheftet und mit beschrifteten
Registern abzulegen.
Als Bestandsunterlagen sind alle Ausführungs-; Werk-
und Montagezeichnungen zu liefern, in die alle im
Rahmen der Ausführung vorkommenden Änderungen
maßstäblich richtig eingetragen worden sind und den
Endzustand des ausgeführten Bauelementes / Bauteils
bzw. der ausgeführten Anlagen darstellen.
Wegen der Übersichtlichkeit und zum Erkennen der
Zusammenhänge müssen die Anlagen in sich
zusammenhängend dargestellt werden.
Wenn optische Verkleinerungen gewählt werden, muss die
Ausgangszeichnung mindestens über den Maßstab 1:50
verfügen. Die Schriftgröße muss so gewählt werden, dass
die Verkleinerungen
gut lesbar sind. Der Endmaßstab der Verkleinerung darf
nicht kleiner als 1:100 sein.
Die Layerstruktur muss den Vorgaben des AG entsprechen.
Mindestens 4 Wochen vor der Abnahme ist die
Dokumentation nach Gewerken geordnet in beschrifteten
Ordnern mit Inhaltsverzeichnis dem AG (bzw. dessen
Fachplaner) 1-fach zur Durchsicht zu übergeben.
Alle Planunterlagen sind nach Abstimmung mit dem AG zu
erstellen und zu übergeben.
Der AN hat dabei folgende Dokumentationsunterlagen
mindestens zu erbringen:
- Detail-, Bestands- und Revisionspläne
- Grundrisspläne M. 1:50
- Strangschemata
- Rohrnetz-, Kanalnetz- und Schallberechnungen
- Sämtliche technische Auslegungen
- Übersichtsschemata / Anlagenschemata farbig angelegt
nach DIN
- Abnahme- und Genehmigungsprotokolle aller
Überwachungsbehörden
- Protokolle der Druckproben und Funktionsprüfungen
- Dokumentation des Probebetriebes
- Sämtliche Zulassungs- und Prüfbescheide
- Ersatzteillisten, Stücklisten, Gerätelisten
- Wartungskarten und Bestandslisten für
Wartungsarbeiten
- Anlagenbeschreibung mit Ortsbezeichnung, Aufgabe,
Funktion.

- Listen über Anlagenteile und Einrichtungen, die
genehmigungs- und
überwachungspflichtig sind, mit Angaben der
Kontrollzyklen.

- Liste der eingesetzten Bauteile als Excel - Datei mit
Bezeichnung;
Kostengruppe; Typ; Hersteller; Bestellnummer; Einbauort
etc.

- Wartungs- und Pflegeanleitungen (für die Wartungen
sind Kurzanleitungen zu erstellen)

- Betriebsanleitungen- und technische Unterlagen im
Original und zusätzlich als Kurzbedienungsanleitungen
(max. A3-Format) in deutscher Sprache, abgestimmt auf
die aufgeführten Anlagen

- Protokolle über die Einweisung des Bedienungs- und
Wartungspersonals mit Gegenzeichnung der Teilnehmer

- Stücklisten und Ersatzteillisten mit Angabe des
Herstellers
- Ersatzteillisten mit Bezugsquellennachweis
- Sachverständigendokumentation
- Niederschrift aller Prüf- und Messergebnisse
- Alle Prüfzeugnisse und Zulassungsbescheide
- Nachweise, dass keine gesundheitsgefährdeten Stoffe
eingebaut wurden
- Errichterbescheinigungen
- Übereinstimmungserklärungen
- Nachweis der Erstprüfung

Vorstehende Unterlagen sind in deutscher Sprache zu
liefern, die technischen Angaben haben nach DIN-Norm zu
erfolgen und die Maßeinheiten müssen den deutschen
Vorschriften entsprechen.

5.5.2 Revisionspläne - digital
Sämtliche Revisionspläne (Grundrisse, Ansichten,
Details, Schemen) sind auch digital zu erstellen und
dem AG zu übergeben. Art und Umfang der Revisionspläne
sind den Anforderungen für die Papierdokumentation zu
entnehmen. Für CAD-Daten wird das dwg-Format (neueste
Version) als Austauschformat verwendet. Ergänzend
können CAD-Daten auch im dxf-Format abgegeben werden.
Zusätzlich zum dwg-Format ist auch jeweils eine pdf und
eine plt-Datei, entsprechend den geprüften Papierplänen
abzugeben.
Bei der Erstellung der Revisionspläne ist die
Layerstruktur des AG verbindlich einzuhalten.
Die Kosten für die Erstellung und Lieferung der
Revisionspläne in digitaler Form werden nur bei
Einhaltung der Form und Kennzeichnung nach den Vorgaben
des AG gewährt.

5.5.3 Revisionsunterlagen digital
Sämtliche Revisionsunterlagen (Anlagenbeschreibung,
Bedienungsanleitung, Funktionsbeschreibung, etc.) sind
auch digital im
pdf-Format zu erstellen und dem AG zu übergeben.
Art und Umfang der Revisionsunterlagen sind den
Anforderungen für das jeweilige Gewerk oder
Anlagengruppen bzw. der Beschreibung für die
Revisionsunterlagen in Papierform zu entnehmen.
Jedes Dokument muss mit einem digitalen
Inhaltsverzeichnis
(Lesezeichen) versehen werden, so dass die einzelnen
Abschnitte im Dokument darüber direkt angezeigt werden
können.
Die Kosten für die Erstellung und Lieferung der Daten
in digitaler Form werden nur bei Einhaltung der Form
und Kennzeichnung nach den Vorgaben des AG gewährt.
Die Daten sind digital (CD oder DVD) und einfach in
Papier (separate Position) spätestens vier Wochen vor
der förmlichen Abnahme zur Prüfung zu liefern.
Nach Prüfung der Unterlagen sind diese vom AN auf den
RBK eigenen Server zu speichern.

5.6 Technischer Standard BHC
Die beiliegende Aufstellung "Technischer Standard BHC
(Abt. Technik und BIM)" ist jeweils Gewerke bezogen zu
beachten.

6. Baustelleneinrichtung / Brandschutz

6.1 Baustrom und Bauwasser
Baustrom und Bauwasser werden vom AG zur Verfügung
gestellt.
Der AN verpflichtet sich, nur technisch einwandfreie
und geprüfte Geräte, Werkzeuge und Maschinen
einzusetzen.
Für Schäden und Defekte, die durch unsachgemäße
Bedienung oder schadhafte Geräte entstehen, haftet der
AN.
Weiterhin verpflichtet sich der AN, Ausfälle oder
Schäden an der Baustrom-/Bauwasserversorgung
unverzüglich an den AG/ OÜ zu melden.

6.2 Brandschutz
6.2.1 Rauchmelder
Vor dem erstmaligen Einsatz hat eine Einweisung des
Personals durch den AG zu erfolgen.
Über die Einweisung wird ein Protokoll gefertigt.
Ist zur Durchführung der Arbeiten die Abschaltung von
Rauchmeldern notwendig ist der jeweilige AN für Ab- und
Anmeldung verantwortlich.
Jeder AN muss für seine Arbeiten das Prozedere An- und
Abmeldung vornehmen.
Mit einem Formblatt des AG muss die Ab- und Anmeldung
beim technischen Dienst beantragt und gemeldet und von
diesem ausdrücklich genehmigt werden. Die Freigabe muss
in der Regel bis 8.00 Uhr, für den Tag an dem die
Abschaltung der Rauchmelder erfolgt, eingeholt werden.

6.2.2
Ist die Entfernung von Brandschutzverkleidungen
erforderlich oder werden Öffnungen zwischen
Brandabschnitten hergestellt, so ist der AN dafür
verantwortlich, dass prov. nach Arbeitsende (täglich)
die geöffneten Bereiche mit geeignetem Material (wie
Brandschutzkissen) geschlossen werden.
Falls aus nachweisbaren Gründen dies nicht möglich ist
muss der AG / OÜ rechtzeitig informiert werden. Im
Brandfall dürfen durch die verwendeten Baustoffe keine
toxischen und korrosionsfördernden Gase entstehen.

6.3 Besondere Baustelleneinrichtung
WC- und Waschcontainer
Für die Dauer der Baumaßnahme steht ein Wasch- und
Toilettencontainer zur Verfügung.

7. Sonstiges

7.1 Materialvorgaben
Es wird in besonderen Fällen auf die in der
Funktionsstelle oder im RBK verwendeten Fabrikate,
Materialität, Bauteile und Ausstattungsgegenstände
zwingend Bezug genommen. Ist in einer Position eine
Bezeichnung für ein bestimmtes Fabrikat enthalten ist
dies anzubieten. Ist der Zusatz 'oder gleichwertig'
verwendet worden, und fehlt die für das Angebot
geforderte Bieterangabe, so gilt das im LV genannte
Fabrikat als vereinbart.
Vorbeschriebenes gilt auch für die haustechnischen
Anlagen, die immer die Ergänzung oder Erweiterung
vorhandener Anlagen beinhalten.

Wenn der Bieter ein anderes als ein namentlich
genanntes Produkt vorschlagen will, hat er den Nachweis
der Gleichwertigkeit (z.B. durch Bemusterung, Übergabe
technischer Unterlagen o.ä.) zu erbringen.
Das vorgeschlagene Produkt muss in Aussehen, Farbe,
Anforderung und Materialität dem ausgeschriebenen
Produkt entsprechen.
Die endgültige Entscheidung ob Gleichwertigkeit besteht
oder nicht und die Freigabe oder Nichtfreigabe trifft
der AG in Zusammenarbeit mit den Architekten und den
jeweiligen Fachplanern.

7.2 Abrechnungsunterlagen
Die abzurechnende Leistung ist aus aktuellen Werk- u.
Montagezeichnungen zu ermitteln.
Die ermittelten Leistungen sind dort farbig zu
kennzeichnen und mit Abrechnungsmaßen u. Pos. zu
versehen. Die Aufmaße sind für Dritte nachvollziehbar
aufzustellen.
Jedes Teilaufmaß erhält eine Zusammenstellung. Diese
Zusammenstellung enthält auch die Ergebnisse
vorangegangener Teilaufmaße.
Die Aufmaße sind zeitnah zu erstellen.
Die Summe aller Teilaufträge ergibt das Gesamtaufmaß.

7.3 Anzeigepflichten
Der AN verpflichtet sich, seiner Anzeigepflicht bei den
zuständigen Behörden und Verbänden nachzukommen sowie
alle für den Betrieb der Baustelle erforderlichen
Genehmigungen einzuholen.
Der AN hat bei anzeige- und abnahmepflichtigen Arbeiten
die genehmigende oder abnehmende Stelle (Auftraggeber,
Behörden, Ingenieure, Architekten) so rechtzeitig zu
verständigen, dass keine Verzögerungen eintreten. Die
OÜ ist in jedem Falle auch zu unterrichten.

*Hinweis*
Eventuell erforderliche Maßnahmen zur reibungslosen
Ausführung der Arbeiten sind in die Einheitspreise
einzurechnen. Ebenso sind sämtliche erforderliche
Maßnahmen, die sich aus den vorliegenden
Vergabeunterlagen ergeben, in den EPs zu
berücksichtigen. Die genannten Preise beinhalten alle
Nebenleistungen des Auftragnehmers sowie alle sonstigen
entstehenden Kosten. Mit dem Angebot sind insbesondere
auch alle Vor- und Nacharbeiten, Nebenleistungen und
Lieferungen abgegolten, die zur Erfüllung der
geforderten Leistung gehören.

Der Ausschreibung liegen alle einschlägigen und
aktuellen DIN-Vorschriften zugrunde.

Die Arbeiten haben in Abstimmung mit der örtlichen
Bauleitung zu erfolgen und richten sich nach dem
Baufortschritt. Es ist in angemessenem zeitlichem
Vorlauf eine Anlaufbesprechung durchzuführen. Hierbei
sollen insbesondere die notwendigen Voraussetzungen
abgeklärt werden.

*Hinweis*
Geräte- und Einrichtungsstandard
Der neueste Gerätestandard ist anzubieten. Soweit
darüber noch kein Prospektmaterial mit technischen
Daten vorliegt, sind Beschreibungen mit
Funktionsdarstellungen vorzulegen. Sollten sich bis zur
Lieferung der Geräte gleicher Typenreihe technische
Verbesserungen ergeben, sind diese dem Auftraggeber
mitzuteilen und vor der Ausführung vom Auftraggeber
durch Bemusterung freizugeben.

Lieferung und Montage

Es obliegt dem Auftragnehmer, alle ihm übergebenen
Zeichnungen und Unterlagen zu kontrollieren und
Abweichungen unverzüglich dem Auftraggeber mitzuteilen.
Der Auftragnehmer hat ferner an Ort und Stelle selbst
alle für seine Arbeiten erforderlichen Maße vor
Fertigungs- bzw. Montagebeginn zu nehmen und die
notwendigen Informationen einzuholen. Der Auftragnehmer
ist verpflichtet, sich rechtzeitig vor Beginn der
Arbeiten selbst vom Zustand der Baustelle zu
unterrichten, sowie fehlende Arbeitsunterlagen
anzufordern. Dieses gilt insbesondere für die
Raumflächen und -höhen beeinträchtigende Einbauten, wie
z.B. Heizkörper, Rohre, Deckenstürze usw.. Daraus sich
ergebende, den Lieferumfang beeinflussende, Änderungen
sind mit dem Auftraggeber abzustimmen.

Der Auftragnehmer hat die Transportwege außerhalb und
innerhalb des Gebäudes vor Anlieferung zu besichtigen,
um einen reibungslosen Transport zu gewährleisten.

Der Auftragnehmer hat sich rechtzeitig vor
Arbeitsbeginn mit der Bauleitung in Verbindung zu
setzen, um den allgemeinen Arbeitsablauf abzustimmen.

Bei der Montage ist darauf zu achten, dass bereits
fertiggestellte Arbeiten, wie Putz- und Malerarbeiten,
nicht beschädigt werden. Entstehende Beschädigungen
sind der Bauleitung zu melden. Die Instandsetzung
beschädigter Leistungen anderer am Bau beschäftigter
Firmen erfolgt durch die entsprechende Fachfirma zu
Lasten des Auftragnehmers, der den Schaden verursacht
hat.

Inbetriebnahme
Probebetrieb und Betrieb zum Zwecke von Messungen und
Prüfungen sind vor der Abnahme durchzuführen. Der
Auftragnehmer schuldet den Erfolg. Die Inbetriebnahme
ist 14 Tage vorher dem Auftraggeber schriftlich
anzuzeigen.

Einweisungen
Für alle einweisungsbedürftigen Geräte / Systeme sind
Einweisungen zu kalkulieren. Des Weiteren sind die
Organisation (Termine, Einladungen) sowie die
schriftliche Dokumentation in Verantwortung des AN. Die
Einweisung erfolgt laut Anforderung AG zur
tatsächlichen Betriebsaufnahme.

Abnahme
Sämtliche Einrichtungen sind zur Abnahme innen und
außen (einschließlich aller Arbeitsebenen und Ablagen)
sauber zu übergeben (Reinigung durch feuchtes Wischen
mit Reinigungsmittelzusatz im Wischwasser).

Vor der Einweisung und der Abnahme sind sämtliche
Revisionsunterlagen vorzulegen.

Die Abnahme ist 14 Tage vorher dem Auftraggeber
schriftlich anzuzeigen.

Bestandsunterlagen

Die Unterlagen sind in deutscher Sprache zu liefern.
Technische Angaben haben den geltenden EN/DIN-Normen zu
entsprechen, Angaben über Maßeinheiten den derzeit
gültigen gesetzlichen Vorschriften.

*Hinweis*
Die Bewertung der angebotenen Leistung erfolgt
ausschließlich nach dem Angebotspreis.

Der Bieter mit der niedrigsten Angebotssumme erhält den
Zuschlag.

*Hinweis*
Technische Vorbemerkungen zu Arbeitstisch-, Regal- und
Schrankanlagen aus Holz/Kunststoff (HK)

Inhalt
1. Allgemein
1.1. Maßordnung
1.2. Brandschutz
1.3. Material
1.4. Umweltverträglichkeit
1.5. Sonstiges
1.6. Hinweise
2. Ausführungsmerkmale
2.1. Funktionsschrankanlagen
2.1.1. Hochschränke
2.1.2. Unterbauschränke
2.1.3. Wandschränke
2.1.4. Aufsatzschränke
2.1.5. Türen
2.1.6. Griffe
2.1.7. Scharniere
2.1.8. Einlegeböden
2.1.9. Schubladen
2.1.10. Schließanlage
2.1.11. Tischplatten
2.1.12. Arbeitstischergänzungen
2.1.13. Farben
2.1.14. Fugenabdichtung
2.1.15. Blenden, Sockel

1. Allgemein
Das Schrank- und Regalsystem muss über einen Zeitraum
von 8 Jahren in der gleichen Art, Bauweise und Qualität
nachrüstbar sein.

Ferner ist es besonders wichtig, dass die Bieter sich
darüber im Klaren sind, dass für den hohen Standard
eines Krankenhauses industriell gefertigte Produkte zum
Einsatz kommen müssen, die gleichbleibende
Maßhaltigkeit und Qualität garantieren. Daher müssen
die Möbel hinsichtlich der Konstruktion und der
verwendeten Materialien für den Einsatz im Krankenhaus
geeignet sein. Dies gilt insbesondere im Zusammenhang
mit den hygienischen Anforderungen.

1.1. Maßordnung
Die Maßordnung der Schrankelemente soll entsprechend
den aktuellen Normen dem folgenden Raster entsprechen:
DIN-Maße:

Korpusbreiten:  450/600/900/1200 mm
Korpushöhen ohne Sockel: 600/750/2000 mm
Korpustiefen:  380/400/500/600 mm

ISO-Maße:
Korpusbreiten:  460/660/920/1320 mm
Korpushöhen ohne Sockel: 600/750/2000 mm
Korpustiefen:  380/460/660 mm

Darüber hinaus müssen auch andere Maße lieferbar sein.

1.2. Brandschutz
Bei Einbauten in Fluchtwegen und Treppenhäusern sind
die Vorschriften des vorbeugenden Brandschutzes -
Baustoffklasse A 1/A 2 - zu beachten und einzuhalten.
Materialnachweise und Prüfbescheide sind bei Abnahme
auf Verlangen des AG durch den AN zu erbringen.

Bei Wänden nach Feuerwiderstandsklasse (F90, F60, F30)
sind entsprechende Dübel und Befestigungselemente für
die jeweilige Feuerwiderstandsklasse einzukalkulieren.

1.3. Material
Sofern in den Ausführungsbeschreibungen nicht
abweichend beschrieben  gilt:
Alle Flächen von Korpussen, Türen, Fronten, Böden,
Trennwänden und Blenden in HPL beschichtet (min. 0,8mm
Beschichtung HPL und darüber 0,4mm
Melamin-Deckschicht).
Rückwände mindestens in Melamin (ca. 0,4mm
Beschichtung) Flachpress - Spanplatten P3 gemäß DIN EN
312, Stärke min. 19mm, Emissionsklasse E 1 bzgl. der
Formaldehydangabe.
Die Kantenbeschichtung erfolgt umlaufend mit
ABS-Kantenband, Stärke mind. 2mm, durchgefärbt,
gerundet und poliert, wobei alle sichtbare Kanten in
Frontfarbe ausgeführt werden.
Bei wandständigen Schränken kann die Stärke der
Rückwand auf 8mm reduziert werden und in genuteter
Ausführung erfolgen. Bei freistehenden Schränken
(Raumteiler) ist die Rückwand in voller Stärke und
bündig mit dem Korpus auszuführen.
Einlegeböden: Material wie Korpus, Vorderkante mit 2mm
ABS-Kante, restliche Kanten mit 0,4mm ABS-Kante belegt.

Alle Schnittkanten sind mit porendichtem Anstrich zu
versehen, so dass keine Feuchtigkeit eindringen kann.

Dem Angebot sind Reinigungs-, Pflege- und
Desinfektionsunterlagen beizulegen.

1.4. Umweltverträglichkeit
Die verwendeten Materialien müssen umweltfreundlich und
nach den einschlägigen Bestimmungen für die besonderen
Hygieneanforderungen im Krankenhaus tauglich sein.
Hierfür ist auf Verlangen des AG ein Nachweis durch den
AN zu erbringen.

1.5. Sonstiges
Die Arbeitstisch-Schrankanlagen sind durch den AN an
die bauseitigen Medien  anzuschließen
(Wasser/Abwasser/Strom, Schnittstelle Wand /
Übergabedose / Kabel).
Ausführungsmuster (Farben/Formen/Griffe) sind auf
Anforderung kostenlos zu liefern.
Zur Montage sind nur korrosionsfeste Schrauben und
typgeprüfte Dübel zu verwenden.
Alle Schränke sind untereinander und mit den
Arbeitstischplatten fest zu verschrauben.
Verwendete Materialien sind dem AG vor der Montage /
Projektierung als Muster (min. DIN A4 Größe) zur
Überprüfung der Desinfektionsmittelbeständigkeit auf
Anforderung kostenlos zu liefern.

1.6. Hinweise
Im Zweifelsfall gelten die technischen Spezifikationen
des LV und nicht eventuell beigefügte Möbelansichten.
Abweichungen von den Standardangaben gemäß den
technischen Vorbemerkungen werden in den einzelnen
Ausführungsbeschreibungen definiert.
Durch bauseitiges Aufmaß bedingte Korrekturen sind mit
dem Fachplaner abzustimmen und werden (nach Freigabe)
in die Möbelausführung übernommen.
Sämtliche Konsolen, Abdeckleisten,
Befestigungsmaterialien etc. sind in genügender
Stückzahl in die Positionen einzurechnen.
Bei Fertigung ohne Prüf - und Freigabevermerk durch den
Auftraggeber erfolgt die Herstellung der Möbel durch
den Auftragsnehmer auf eigenes Risiko bzw. eigene
Kosten (Haftungsausschluss für den Auftraggeber).
Die Preise für die Schränke verstehen sich komplett
einschließlich Lieferung, Eintransport und Montage
(inkl. Silikonverfugung) frei Verwendungsstelle.

2.  Ausführungsmerkmale
2.1. Funktionsschrankanlagen
2.1.1. Hochschränke
Alle Schränke sind als Einzelschränke zu fertigen und
zu verschrauben, keine Endlosbauweise oder
vor-Ort-Montage zulässig.
Die Schränke bestehen aus einem stabilen,
selbsttragenden Möbelkorpus mit aufgesetztem
durchgehenden Boden und Dach sowie Rückwand wie
beschrieben. Keine sichtbaren Befestigungselemente im
Innenraum.

2.1.2. Unterbauschränke
Ausführung wie Hochschränke, ansonsten entsprechend den
Ausführungsbeschreibungen.
Unterbauschränke mit integriertem Becken sind mit
Rückwand und Beckenblende herzustellen.
Die Durchführungen in Rück- und Seitenwänden sind nach
der Installation durch entsprechende Rosetten
abzudecken.

2.1.3. Wandschränke
Ausführung wie Hochschränke, ansonsten entsprechend den
Ausführungsbeschreibungen.
Für die Befestigung der Wandschränke sind bauseits in
die Gipskartonwände Wandverstärkungen (in der Regel aus
Holz) eingelegt. Die Befestigungsart der Wandschränke
ist auf Verlangen des AG durch ein Systemdetail
(Zeichnung) bzw. nach Bemusterung auf die jeweilige
Situation vor Ort passend in der Ausführung
abzustimmen.

2.1.4. Aufsatzschränke
Ausführung wie Hochschränke, entsprechend den
Ausführungsbeschreibungen.
Die Aufsatzschränke auf Hochschränken sind an den
Hochschränken zu befestigen.
Die Aufsatzschränke auf Wandschränken sind sowohl mit
den Wandschränken als auch an der Wand separat zu
befestigen. Siehe dazu auch unter Punkt 'Wandschränke'.

2.1.5. Türen
Die Flügeltüren sind verwindungssteif, wie im Abschnitt
2.1.1. (Hochschränke) beschrieben, auszuführen. Mit
umlaufendem, dicht schließendem Gummiprofil.
Aussparungen im Bereich der Scharniere sind zulässig.
Staubdichtes Schließen ist zu ermöglichen. Bei einem
Flügeltürpaar ist die Anschlagleiste in einem Stück
auszuführen. Angeschraubte oder genietete
Anschlagleisten sind nicht zulässig.

2.1.6. Griffe
Griffe aus CNS, matt gebürstet, sind als Bügelgriffe
horizontal oder vertikal auszuführen. Maße min. 125 mm
lang, ca. 3 cm vor der Türfront stehend.

2.1.7. Scharniere
Alle Schränke werden mit speziellen, selbstzuhaltenden,
wartungsfreien Modulscharnieren ausgestattet. Diese
sind zweidimensional justierbar, Öffnungswinkel mind.
180°.
Das uneingeschränkte Einschieben von Modulen oder der
Einbau von Teleskopvollauszügen in jeder Höhe ist zu
gewährleisten. Magnetzuhaltungen sind nur zugelassen,
wenn sie außerhalb des Hygienebereiches liegen. Bei
wandständigen Schränken und Schränken, die in Richtung
der Arbeitstischplatte aufschlagen, sind diese mit
einem Öffnungsbegrenzer bzw. Anschlagschutz zu
versehen, so dass keine Beschädigung der Tür bzw. Wand
eintreten kann.
Anzahl der Scharniere:
-mindestens 2 Scharniere bis 80cm Türhöhe
-mindestens 3 Scharniere bis 170cm Türhöhe
-mindestens 4 Scharniere bei Türhöhe > 170cm

2.1.8. Einlegeböden
Alle Einlegeböden sind höhenverstellbar auszuführen.
Hierfür sind in den Seitenwänden durchgehende
Lochreihen mit einem Bohrabstand von 32mm vorzusehen.
Die Einlegeböden sind entweder auf
korrosionsbeständigen, gegen Verrutschen gesicherten
Fachbodenträgern oder auf korrosionsbeständigen
Auflagewinkeln mit Aushebelschutz montiert.

2.1.9. Schubladen
Die Schubladen müssen über eine Blende analog zum
Korpus, Bügelgriffe und ein umlaufendes
ununterbrochenes Gummiprofil verfügen. Die Schubladen
weisen eine höchstens um 10 cm gegenüber dem
Schrankkorpus verminderte Tiefe auf.
Mittels Kugellagerführungsschienen ist ein Vollauszug
der Schubladen bei einer Tragkraft von mind. 50kg
möglich. Die Führungsschienen sind leichtgängig und
durch eine Sperre gegen vollständiges Herausziehen
gesichert. Eine Endeinlaufmulde bringt die Schublade in
geschlossene Position (sog. Selbsteinzug).
Die Schubladenkästen bestehen aus dem gleichen Material
wie der Korpus. Ecken und Kanten sind abgerundet.
Zwischen den Schubladen sind Staubschutzleisten
vorzusehen.
Falls in der Ausführungsbeschreibung explizit gefordert
ist ein alternativer Schubkasten für Rahmeneinbauten
(Module) anzubieten.
Zwischen den Schubladen sind Staubschutzleisten
vorzusehen.

2.1.10. Schließanlage
Es wird keine Möbelschließanlage bei den
Funktionsmöbeln benötigt.

2.1.11 Tischplatten
Allgemein:
Die Unterfütterung entspricht den einschlägigen
Bestimmungen und ist für besondere Hygieneanforderungen
im Krankenhaus zugelassen. Die Unterfütterung darf an
keiner Stelle sichtbar sein.
Die Tischplatten sind zur Wand und zu seitlichen
Schrankelementen hin dauerelastisch zu verfugen.
Bei Überlängen von mehr als 4 Metern oder bei L- und
U-förmigen Anlagen sind Unterteilungen zugelassen.
Ansonsten sind Abdeckungen aus einem Stück fugenlos zu
fertigen.
Sofern gefordert, sind Kabeldurchführungen D = 80 mm
aus Aluminium oder Edelstahl auszuführen.

Edelstahl:
Rostfrei, Werkstoff-Nr. 1.4301, Materialstärke des
Edelstahlbelags 1,0 mm, matt geschliffen (380 Korn)
max. Länge ohne Schraubstoß 3800 mm, allseitig auf 40
mm mit 90° umgekantet und 15 mm eingekantet.
Chromnickelstahlbelag bei langen Arbeitsplatten nahtlos
verschweißt.
Mit Spanplatte komplett vollunterfüttert und
schnittkantenversiegelt. An der Vorderseite ist
generell eine Tropfkante mit Abschirmblech vorgesehen.
Nassarbeitsplatten werden zusätzlich mit einem
geprägten Schwallrand um die Becken versehen.
Sofern im LV nicht anders beschrieben mit hinterem und
seitlichen Wandanschluss als Kastenprofil 40/20 nahtlos
angeschweißt, sichtbare Seiten geschlossen und
vollunterfüttert.

Kunststoffbeschichtet:
Die Tischplatten  bestehen aus einer mind. 38mm starken
Vollspanplatte P3 nach DIN EN 312 verleimt und einem
mind. 0,8mm starkem Hochdruckschichtstoff (HPL) Belag
an Oberfläche und Kanten. Die Unterseite in
feuchtigkeitsbeständiger, harzgetränkter Beschichtung
oder mit Metallabdeckung. Gerundete Vorderkanten mit
Radius R=10 mm, doppelt gerundet oder mit Schwallrand
und hinterer, gerundeter Aufkantung (Postforming).

Mineralwerkstoff:
Voll durchgefärbter, farbechter, poren- und fugenloser
acrylgebundener Mineralwerkstoff in 12mm
Materialstärke, Gesamtstärke der Arbeitsplatte mind. 40
mm. Vollflächig verleimt mit einer Vollspanplatte P3,
feuchtigkeitsbeständig und schnittkantenversiegelt.
Alle sichtbaren Seiten auf 38mm und Unterseite auf 50mm
von Vorderkante nahtlos verschlossen. Bei
Nassarbeitsplatten umlaufender Profilrand. Hintere und
seitliche Aufkantung mit Hygieneradius (Postforming).
Überlange Platten sind auf der Baustelle fachgerecht zu
verkleben und zu verschleifen.
Es ist eine mittlere Preisgruppe zu kalkulieren, sofern
keine konkrete Farbvorgabe angegeben ist.

2.1.12. Arbeitstischergänzungen
Die Stützfüße und Stützfußpaare müssen, wenn in den
Ausführungsbeschreibungen nicht anders beschrieben, aus
Vierkant- oder Rundrohren aus pulverbeschichtetem Stahl
bestehen. Füllblenden müssen in Material, Finish und
Form den Unterbauten entsprechen.

2.1.13. Farben
Farbausführung nach Rücksprache mit dem AG gemäß
vorzulegender Herstellerfarbtabelle. Darüber hinaus
sind alle RALFarben ohne Aufpreis möglich.

2.1.14. Fugenabdichtung
Alle Arbeitstischanlagen und Schränke sind im Bereich
der Anschlussfugen zu angrenzenden Wänden, Stützen und
Deckenmit Acryl zu verfugen. Zu angrenzenden Fußböden
ist mit Silikon zu verfugen (Silikonbasis, fungizid,
bakterizid, UV- und desinfektionsmittelbeständig).

Falls erforderlich, sind die einzelnen Elemente der
Arbeitstischanlagen auch untereinander dauerelastisch
auszufugen (Nass-Arbeitsstrecken).

Für die Ausbildung der Anschlussfugen und die Wahl des
Materials gelten die einschlägigen DIN-Bestimmungen.

2.1.15. Blenden, Sockel
Material der Blenden entsprechend der Fronten (HPL oder
Compactplatte), Ausführung und Oberfläche auf die
Schränke abgestimmt, sämtliche horizontalen und
waagerechten Decken- , Boden- bzw. Wandanschlüsse sind
dauerelastisch zu verfugen. Das Material der Blenden
ist der jeweiligen LV-Poition zu entnehmen. Das
korrekte Aufmaß für die Blenden erfolgt auf der
Baustelle.

Die Blenden müssen eine eigene Konstruktion besitzen,
so dass eine Befestigung an Fremdbauteilen nicht zu
erfolgen braucht. Die Blenden sind wahlweise front-
oder korpusbündig gemäß Vorgabe des AG zu setzen.
Deckenblenden sind grundsätzlich in der größtmöglichen
Breite über die Schrankanlagen zu fertigen. Wenn
mehrere Deckenblenden erforderlich sind, so ist die
Stoßfuge auf eine entsprechende Schrankkorpuskante
anzulegen.

Separater, stabiler Sockel in Rahmenkonstruktion, 100mm
hoch, mit integrierter Nivelliereinrichtung zum
Höhenausgleich min. 15mm ausgestattet. Das min. 18mm
starke Sockelmaterial besteht aus wasserfestem
Sperrholz. Die Sockel sind hinten 50mm rückversetzt,
seitlich bündig, um ein fugenloses Aneinanderreihen
mehrerer Elemente zu ermöglichen, vorne 15mm von
Schrankkorpuskante rückversetzt. Die Sockel unter
einzelnen Schrankelementen sind durchgehen. Der Sockel
ist nach der Montage gemäß Vorgabe des AG zu
verblenden. In der Regel werden die Sockel mit PVC
(Bodenbelag) belebt und mit Silikon zum Boden hin
abgedichtet.

Ausgleichsblenden Wand (Seiten- und Vertikalblenden)
für Schrankelemente sind in gleicher Konstruktion und
Rasterung wie die Fronten auszuführen.

Wandblenden als wandabdeckender Spritzschutz zwischen
Wand- und Unterbauschränken inkl. Aussparungen für
wand-(bau-)seitige Medien für alle Arbeitstischanlagen
mit Becken.

Deckenblenden die zu Revisionszwecken demontiert werden
müssen sind in Ihrer Ausführung so zu gestalten, dass
eine Einzelperson diese Blenden demontieren kann.

Bei Schrankanlagen ohne Deckenblende sind die
Seitenblenden nach oben hin, bei Hängeschränken nach
oben und unten hin zu verschließen. Bei Unterschränken
ist die Seitenblende von oben mit der Arbeitsplatte
abzudecken und unten zum Sockel hin zu schließen. Es
darf kein offener Hohlraum entstehen.
Dies gilt ebenfalls für die Vertikalblenden, hierbei
ist zusätzlich die Lücke zwischen Schrank und Wand nach
oben hin zu schließen.

### Bereich 02 Leistungsteil

#### Abschnitt 02.01 Ausführungsbeschreibung

*Hinweis*
1 Flügeltür, rechts oder links angeschlagen, mit
umlaufendem Sockel

Abmessungen (BxTxH): 460 x 660 x 2100 mm

*Hinweis*
offene Ausführung, ohne Tür und mit umlaufendem Sockel
inkl. 5 Einlegeböden

Abmessungen (BxTxH): 900 x 660 x 2100 mm

*Hinweis*
offene Ausführung, ohne Tür und mit umlaufendem Sockel
inkl. 5 Einlegeböden

(Hinweis: Schrank mit Zwischenblende für Steckdosen)

Abmessungen (BxTxH): 900 x 660 x 2100 mm

*Hinweis*
1 Flügeltür, inkl. 1 Fachboden

(Hinweis: Schrank wird oberhalb dem ISO-Hochschrank HK
Typ 01 montiert)

Abmessungen (BxTxH): 460 x 660 x 600 mm

*Hinweis*
Deckenblende zwischen Schrankanlage und Zwischendecke,
Ausführung gemäß Vortext

Die in den LV-Texten angegebe Anzahl von Blenden
bezieht sich auf die Anzahl der erforderlichen
Abschlüsse zur Decke je Schrankanlage.

Die Raumhöhen sind aus dem Grundriss der beiliegenden
Zeichnungen zu entnehmen. Falls keine Raumhöhe
angegeben ist, ist eine Raumhöhe von 3,0m als
Kalkulationsgrundlage anzunehmen.

*Hinweis*
Seitenblende zwischen Schrankanlage und Wand,
Ausführung gemäß Vortext

Die in den LV-Texten angegebene Anzahl von Blenden
bezieht sich auf die Anzahl der erforderlichen
Abschlüsse zu den Wänden. Bei einer Kombination von
Unterbauschrank mit Wandhängeschrank ist diese für
beide Elemente zu berücksichtigen.

*Hinweis*
Zwischenblende zwischen Hochschrank, offen HK Typ 11
und Hochschrank offen HK Typ 12 (STD), Ausführung gemäß
Vortext

Breite ca. 100-400mm, mit 6 Ausfräßungen (UP 68) zum
Einbau von 230 Vav Steckdosen

Die in den LV-Texten angegebene Anzahl von Blenden
bezieht sich auf die Anzahl der erforderlichen
Abschlüsse zu den Wänden. Bei einer Kombination von
Unterbauschrank mit Wandhängeschrank ist diese für
beide Elemente zu berücksichtigen.

#### Abschnitt 02.02 Raum 06112 - Lager

**02.02.0001 ISO-Hochschrank HK Typ 01**
Ausführung gemäß den technischen Vorbeschreibungen.
Menge: 10,000 St

**02.02.0002 Hochschrank, offen HK Typ 11**
Ausführung gemäß den technischen Vorbeschreibungen.
Menge: 1,000 St

**02.02.0003 Hochschrank, offen HK Typ 12 (STD)**
Ausführung gemäß den technischen Vorbeschreibungen.
Menge: 1,000 St

**02.02.0004 ISO-Aufsatzschrank HK Typ 01**
Ausführung gemäß den technischen Vorbeschreibungen.
Menge: 10,000 St

**02.02.0005 Deckenblende HK**
Ausführung gemäß den technischen Vorbeschreibungen.
Menge: 2,000 psch

**02.02.0006 Seitenblende HK**
Ausführung gemäß den technischen Vorbeschreibungen.
Menge: 3,000 psch

**02.02.0007 Zwischenblende (Seitenblende) HK (6 STD)**
Ausführung gemäß den technischen Vorbeschreibungen.
Menge: 1,000 psch

USt %: 19,00
